# Muster-Leistungsbeschreibung
Leistungsbeschreibung (GAEB 90, DA81)
Währung: EUR

## Hohl-/Dreieckskehle (elastisch)
Datum: 12.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

**00001.0001 Untergrunduntersuchung und -prüfung**
Zur Untersuchung sind u.a. durchzuführen:

a) visuell, auf Verschmutzungen, Absandungen und
Risse
b) Abklopfen auf Hohlstellen und Gefügelockerungen
c) Messen der Druck- und Haftzugfestigkeiten
d) Messen des Feuchtigkeitsgehaltes

Zusätzliche Arbeiten, wie z. B. das Ausbessern von
Fehl- und Schadstellen, beschädigten Kanten, das
Verfüllen von Rissen im Untergrund oder das
Arbeiten unter erschwerten Bedingungen
(Hindernisse, Nachtarbeit etc.) sind vor Beginn
der Arbeiten durch das ausführende Unternehmen vor
Ort zu beurteilen und ggfs. in das Angebot mit
aufzunehmen.
Einheit: m2

**00001.0002 Untergrundvorbehandlung mit geeigneten Mitteln**
Untergrundvorbehandlung mit geeigneten
Mitteln zur Erzielung eines sauberen und
tragfähigen Untergrundes,
frei von haftungsmindernden Schichten.
Mittels Industriestaubsauger ist der
Untergrund staubfrei herzustellen. Der
Untergrund muss nach der
Untergrundvorbehandlung zur
Beschichtung geeignet sein.
Einheit: m2

**00001.0003 Hohlkehle mit einem 2K EP Bindemittel u. Sieblinie 1:10, abgestellt**
In allen innenliegenden Kanten sind
Hohlkehlen einzubauen. Dazu wird in
diesen Bereichen ein geeigneter
Dämmstreifen (z. B. Styropor) fixiert,
um ein Abreissen der Hohlkehle von der
aufgehenden Wand zu vermeiden.

Zunächst werden die Haftflächen mit
Epoxy ST 100, einem lösemittelfreien,
transparenten, mechanisch belastbaren,
zweikomponentigen Epoxydharz grundiert.
In die noch frische Grundierung wird ein Mörtel
bestehend aus 1 Gewichtsteil Remmers
Epoxy ST 100 und 10 Gewichtsteilen
Remmers Selectmix 0/10, einer Füllstoffmischung
aus verschiendenen, naturbelassenen Füllstoffen
eingebracht und mittels geeigneter Kelle in der
entsprechenden Form abgezogen und geglättet.

Nach Erhärten wird der Dämmstreifen
hinter der Hohlkehle entfernt.
Anschließend wird durch den Einbau von
Albon Rundschnur die richtige Fugentiefe
eingestellt. Verfugung der Wandanschlussfuge
mit Remmers Multisil NUW, nach Grundierung
Remmers Unterwasserprimer.

Verbrauch:
Grundierung:
ca. 0,20 kg/lfm Remmers Epoxy ST 100 <1160>
Verbrauch für Hohlkehle mit Schenkellänge 5 cm
mind. ca. 0,20 kg/lfd.m Remmers Epoxy ST 100 <1160>
ca. 2,00 kg/m² Remmers Selectmix 0/10 <6750>
mind. 0,02 kg/m Remmers Unterwasserprimer <7450>
mind. 100 ml/m Remmers Multisil NUW  <7525>
bei 1 cm² Fugenquerschnitt
(Farbe nach Wahl des AG)
Einheit: lfm

**00001.0004 Anarbeiten des Beschichtungssystems**
Zulage für das Anarbeiten des ausgeschriebenen
Beschichtungssystems.
Einheit: m2
